# WC Trennwände
Angebotsaufforderung (GAEB DA 2000 1.2, DA83)
Projekt: LV21
Währung: EUR
Erstellt mit: GAEB Toolbox V3.11 G90 R20091208, ARRIBAp V14.4.314, 03.07.2026

## LV21 WC-Trennwände
Datum: 03.07.2026

*Hinweis: Baubeschreibung-/ maßnahmen*
Baubeschreibung des Bauvorhabens

Die Energetische Sanierung und der Neubau der OGS an der Astrid-Lindgren-Grundschule in Horstmar Leer, setzt sich in folgenden Maßnahmen zusammen:

Die Baumaßnahmen aller Gewerke oder Leistungsbereiche erfolgen in Abschnitten laut Bauzeitenplan.
Begonnen wird laut Bauzeitenplan mit dem

Bauabschnitt 1  Abbruch und Erdarbeiten, Außenbereich), es folgt dann
Bauabschnitt 2  die Erweiterung und den Neubau der WC- und Toilettenanlage, sowie der
  OGS-Räume
Bauabschnitt 3  Umbau im Bestand dieses  werden parallel ausgeführt.

Witterungsbedingte Bauverzögerungen sind nicht vorherzusehen und werden nicht separat vergütet. Der Bauzeitenplan ist zu beachten.

Besondere Umstände
Der Schulbetrieb wird während der gesamten Bauzeit,  aufrechterhalten. Daher wird der Abbruch, der Neubau und die Sanierung in 3 Bauphasen unterteilt. Dadurch kann gewährleistet werden, dass in den jeweiligen Bauabschnitten durchgängig gearbeitet werden kann. Trotzdem ist besonders sensibles Vorgehen und Rücksichtnahme erforderlich.

Angaben zur Ausführung
Der AN kann sich vor Abgabe des Angebotes vor Ort einen Überblick über die Situation verschaffen, eine Inaugenscheinnahme ist von der Straße Geschwister-Buller-Str. aus möglich. Es ist möglich, das Gebäude von innen zu besichtigen, bzw. zu begehen. Aber dies muss mit dem Planer und dem Hausmeister abgestimmt und abgesprochen werden.
Die beigefügten Pläne dienen dazu, die vorhandene Situation und Planung genauer darzustellen.

Angabe zur Örtlichkeit
Anschrift der Baustelle:
Geschwister-Buller-Straße 1
Gemarkung:  Horstmar
Flur:  107
Flurstück:  840

Allgemeines zur Baumaßnahme

Gebäudestruktur
Das vorhandene Schulgebäude wurde ca. 1956/1966 errichtet. 1987 teilweise erweitert. Der vorh. 2-geschossige Schultrakt ist in Massivbauweise gebaut worden.
Die Schule wird in Ihrer Substanz erhalten bleiben. Das Schulgebäude wird komplett neu strukturiert und entsprechend der UVV, Arbeitsstättenrichtlinien und des Brandschutz umgesetzt, sodass eine voll- funktionsfähige Schulgebäude in Verbindung entsteht.

Für eine Übersicht wurde der nachfolgenden Ausschreibung Anlagen in Form von:

- Grundrisse Personal/ Schüler/ Schülerinnen
- Bauzeitenplan

beigefügt.

Es wird von der Stadt Horstmar im Zuge der dann laufenden Baumaßnahme eine ordnungsgemäße Zu- und Abfahrt zum Grundstück zur Verfügung gestellt. Auf dem Grundstück befindet sich eine Zuwegung von der Straße " Geschwister- Buller-Straße " aus.

Der AN hat seine Baustelleneinrichtung auf den von der Bauleitung zugewiesenen Flächen einzurichten. Verkehrsflächen sind besonders im Baustellenlageplan gekennzeichnet. Personenkraftwagen können nur auf den dafür vorgesehenen Parkflächen abgestellt werden. Auf der Baustelle gilt grundsätzlich die Straßenverkehrsordnung. Davon abweichend ist die Höchstgeschwindigkeit mit „Schrittgeschwindigkeit“ festgelegt. Verkehrsflächen und Wege dürfen nicht durch Bau- und Montagearbeiten beeinträchtigt werden und falls dieses Notwendig ist, ist diese mit der Bauleitung Stadt Horstmar zu planen und abzustimmen.

Liste der Beteiligten

Bauherr
Stadt Horstmar,
Kirchstr. 1-3
48612 Horstmar

### Bereich 01 WC-Trennwandanlagen

*Hinweis: WC-Trennwandanlagen*
Anzubieten ist die Lieferung und gebrauchsfertige Montage von WC-Trennwänden

Profile:  Aluminium eloxiert oder pulverbeschichetet
Beschläge: pulverbeschichtete Alu-Riegelschloss mit Nylon
  Knopfgarnitur
Bänder:  3-Rollen Edelstahlband, pro Tür ein Federband
Farben:  nach Wahl des Bauherrn (Farbpalette Hersteller)

Der Anlagentyp muß TÜV-geprüft sein und über das GS-Zeichen für geprüfte Sicherheit verfügen. Anlagen ohne gültige TÜV-GS-Prüfung sind nicht zugelassen.

Vorderfronten
müssen aus mind. 13 mm wasserunempfindlichen HPL-Platten mit beidseitig rauhmatter Oberfläche bestehen.
Alle sichtbaren Kanten müssen gefräst und gefast sein.
Über die gesamte Vorderfront muss ein umgreifendes
3-Kammer-Abdeckprofil aus Aluminium, verlaufen, um eine
hohe Stabilität der Anlage zu gewährleisten.
Wandanschlüsse sind mit gerundeten Aluminium-U-Profilen
auszuführen, um bauliche Unebenheiten ausgleichen zu können.

Türen
müssen aus dem gleichen Material wie die Vorderfront bestehen, stumpf einschlagend und selbstschließend sein. Alle Kanten sind in einem Radius von mind. 20 mm und sämtliche Ecken in einem Radius von mind. 9 mm abzurunden. Das Türanschlagprofil aus Aluminium-Rundprofil mind. ø 45 mm,  muss an der Schlossseite mit einer Gummidichtung versehen sein, um ein geräuscharmes
Schließen der Tür zu gewährleisten.

Trennwände
müssen aus dem gleichen Material wie die Vorderfront bestehen. Die sichtbaren Kanten, oben und unten, sind zu fräsen und zu fasen. An bauseitiger Wand und Vorderfront muss die Trennwand mit einem gerundeten U-Profil befestigt sein.

Füße
aus Aluminiumrohr, mind. 40 mm stark, mit trittfesten Nylonrosetten. Die Füße müssen höhenverstellbar und
unsichtbar im Boden befestigt sein. Sie sind in die
senkrechten Rundprofile einzulassen.

Beschläge
je Tür 3 Stück 3-Rollen-Edelstahlbänder, davon ein Federband, poliert oder pulverbeschichtet Die Feder muss mit korrosionsschützender Beschichtung versehen sein.
Riegelschloss bestehend aus einem pulverbeschichteten
Alu-Schlosskasten mit Riegel in Edelstahl und Zugknöpfen mit Rot-Weiß-Verriegelung in Nylon.

Zubehör
Je WC-Kabine sind ein Nylon-Kleiderhaken und ein Türpuffer mitzuliefern und zu montieren. Die Befestigung hat verdeckt zu erfolgen.

Schamwände stehend
Maße: mind. 500 x 1850 mm aus dem gleichen Material wie die Vorderfront.Wandanschluss mit vier pulverbeschichteten Schamwand-haltern. Die vordere obere Ecke ist in einem Radius von mind. 100 mm die untere Ecke in einem Radius von mind. 9 mm abgerundet. Die Wand wird mit einem Stützfuß am Boden
befestigt.

Farben Profile
eloxiert oder pulverbeschichtet, Schamwandhalter nur pulverbeschichtet.
Farbe nach Wahl des Bauherrn

Farben Platten
Farbe nach Wahl des Bauherrn

Farben Nylonteile
Farbe nach Wahl des Bauherrn

Umweltschutz
Es dürfen keine PVC- oder asbesthaltigen Stoffe verwendet werden.

Angebotenes Fabrikat:...................................................

Angebotonener Typ:.......................................................

#### Abschnitt 01.01 WC-Trennwände

**01.01.0005 Damen WC-Anlage (Personal)**
bestehend aus je

1 Vorderfront  1760x 2000 mm
1 Tür  650 x 2000 mm

Komplett liefern und gebrauchsfertig montieren einschl.
Verriegelung und Zubehör sowie sämtlichen Nebenarbeiten
Menge: 1,000 Stck

**01.01.0010 Damen WC-Anlage (Schülerinnen)**
bestehend aus je

1 Vorderfront  3510 x 2000 mm
2 Türen  650 x 2000 mm
1 Trennwand  900 x 2000 mm

Komplett liefern und gebrauchsfertig montieren einschl.
Verriegelung und Zubehör sowie sämtlichen Nebenarbeiten
Menge: 1,000 Stck

**01.01.0020 Damen WC-Anlage (Schülerinnen)**
bestehend aus je

1 Vorderfront  3510 x 2000 mm
4 Türen  650 x 2000 mm
3 Trennwände  1500 x 2000 mm
3 Aussparungen (rechtw.)

Komplett liefern und gebrauchsfertig montieren einschl.
Verriegelung und Zubehör sowie sämtlichen Nebenarbeiten
Menge: 1,000 Stck

**01.01.0030 Herren WC-Anlage (Schüler)**
bestehend aus je

1 Vorderfront  3510 x 2000 mm
2 Türen  650 x 2000 mm
1 Trennwand  900 x 2000 mm

Komplett liefern und gebrauchsfertig montieren einschl.
Verriegelung und Zubehör sowie sämtlichen Nebenarbeiten
Menge: 1,000 Stck

**01.01.0040 WC-Herren, Schamwand**
bestehend aus je

1 Schamwand stehend  650 x 1850 mm
1 Aussparungen (rechtw.)
2 Edelstahl Schamwandhalter

Komplett liefern und gebrauchsfertig montieren einschl.
Verriegelung und Zubehör sowie sämtlichen Nebenarbeiten
Menge: 3,000 Stck

#### Abschnitt 01.02 Sonstiges

**01.02.0010 Edelstahl-Einhandverriegelung mit Alu-Schloss**
passend zum angebotenen Trennwandsystem
komplett liefern und gebrauchsfertig montieren einschl.
Zubehör sowie sämtlichen Nebenarbeiten

Angebotenes Fabrikat :...............................................

Angebotener Typ :......................................................
Menge: 9,000 Stck

**01.02.0020 Edelstahl-Haken**
passend zum angebotenen Trennwandsystem
komplett liefern und gebrauchsfertig montieren einschl.
Zubehör sowie sämtlichen Nebenarbeiten

Angebotenes Fabrikat :...............................................

Angebotener Typ:......................................................
Menge: 9,000 Stck

**01.02.0030 Edelstahl-Hakenpuffer**
passend zum angebotenen Trennwandsystem
komplett liefern und gebrauchsfertig montieren einschl.
Zubehör sowie sämtlichen Nebenarbeiten

Angebotenes Fabrikat :...............................................

Angebotener Typ :......................................................
Menge: 9,000 Stck

**01.02.0040 Edelstahl Rollenhalter**
passend zum angebotenen Trennwandsystem
komplett liefern und gebrauchsfertig montieren einschl.
Zubehör sowie sämtlichen Nebenarbeiten

Angebotenes Fabrikat :...............................................

Angebotener Typ :......................................................
Menge: 9,000 Stck

**01.02.0050 Edelstahl Ersatz-Rollenhalter**
passend zum angebotenen Trennwandsystem
komplett liefern und gebrauchsfertig montieren einschl.
Zubehör sowie sämtlichen Nebenarbeiten

Angebotenes Fabrikat :...............................................

Angebotener Typ :......................................................
Menge: 9,000 Stck

**01.02.0060 Bürstengarnitur**
passend zum angebotenen Trennwandsystem
komplett liefern und gebrauchsfertig montieren einschl.
Zubehör sowie sämtlichen Nebenarbeiten

Angebotenes Fabrikat :...............................................

Angebotener Typ :......................................................
Menge: 9,000 Stck

**01.02.0070 Edelstahl Bürstengarnitur**
passend zum angebotenen Trennwandsystem
komplett liefern und gebrauchsfertig montieren einschl.
Zubehör sowie sämtlichen Nebenarbeiten

Angebotenes Fabrikat :...............................................

Angebotener Typ :......................................................
Menge: 9,000 Stck

**01.02.0080 Edelstahl Fußrosette mit Alu Fuß**
passend zum angebotenen Trennwandsystem
komplett liefern und gebrauchsfertig montieren einschl.
Zubehör sowie sämtlichen Nebenarbeiten

Angebotenes Fabrikat :...............................................

Angebotener Typ :......................................................
Menge: 7,000 Stck

**01.02.0090 Edelstahl-Piktogramm "Behindertengerecht"**
passend zum angebotenen Trennwandsystem
komplett liefern und gebrauchsfertig montieren einschl.
Zubehör sowie sämtlichen Nebenarbeiten

Angebotenes Fabrikat :...............................................

Angebotener Typ :......................................................
Menge: 1,000 Stck

**01.02.0100 Edelstahl-Piktogramm "Herren"**
passend zum angebotenen Trennwandsystem
komplett liefern und gebrauchsfertig montieren einschl.
Zubehör sowie sämtlichen Nebenarbeiten

Angebotenes Fabrikat :...............................................

Angebotener Typ :......................................................
Menge: 1,000 Stck

**01.02.0110 Edelstahl-Piktogramm "Damen"**
passend zum angebotenen Trennwandsystem
komplett liefern und gebrauchsfertig montieren einschl.
Zubehör sowie sämtlichen Nebenarbeiten

Angebotenes Fabrikat :...............................................

Angebotener Typ :......................................................
Menge: 1,000 Stck

**01.02.0120 Fliesenvorsprung schliessen mit hinterlegtem Alu-U-Profilen**
in Verbindung mit der Montage komplett herstellen
einschl. sämtlichen Zubehör und Nebenarbeiten.
Menge: 2,000 lfm

#### Abschnitt 01.03 Stundenlohnarbeiten

*Hinweis: Tagelohnarbeiten*
Tagelohnarbeiten

für gesondert durch die Bauleitung in Auftrag gegebene
Tagelohnarbeiten werden die nachfolgend inkl. aller Zuschläge aufgeführten Stundensätze nur vergütet, wenn die Arbeiten durch die Bauleitung beauftragt wurden und ein täglich geführter Nachweis durch die Bauleitung anerkannt wurde.
Bei Überschreitung der nachstehend aufgeführten Stundensätze ist die Bauleitung zu verständigen und für weitere Leistungen ein Zusatzauftrag einzuholen.

Sämtliche Stundenlohnarbeiten sind vor Beginn der Arbeiten von der örtlichen Bauleitung zu genehmigen!

Alle Stundenzettel sind täglich, spätestens nach 24 Stunden vorzulegen und zu genehmigen,ansonsten verfällt der Anspruch ersatzlos!

**01.03.0010 Tagelohnarbeiten eines Hilfsarbeiters**
Menge: 5,000 Std

**01.03.0020 Tagelohnarbeiten eines Facharbeiters**
Menge: 5,000 Std

USt %: 19,00
